# FASK Spanabsaugung WBB-2026-0127
Angebotsaufforderung (GAEB 90, DA83)
Vergabenummer: WBB-2026-0127
DV-Nummer: 94582250
Eröffnung: 24.04.26 10:30
Ende der Zuschlagsfrist: 26.06.26
Währung: EUR
Auftraggeber: Amt für Immobilien- und Baumanagement Halberstadt

## Zusätzlicher Text
Spanabsaugung
Das vorhandene Kanalsystem der Spanabsaugung wird demontiert und
entsorgt. Das neue Absaugrohrsystem ist aus verzinktem Stahlrohr 0,7mm
hergestellt. Das Rohrsystem wird mit Bord vorgesehen und erhält zur
Verbindung Spannschellen. Nach Möglichkeit sollen bestehende
Befestigungspunkte in der Decke wieder genutzt werden. Die Spanabluft
wird durch ein Oberlicht nach außen geführt. Nach der Filterung der
abgesaugten Luft wird diese über eine Lüftungsleitung wieder in den Raum
zurückgeführt. Dazu wird ebenfalls das vorhandene Oberlicht genutzt. Die
Durchführung der Rohre erfolgt durch eine Plexiglasplatte mit
Ausschnitten.
Im Innenraum werden folgende fünf Geräte mit einer Absaugung versehen.

Bandsäge 600m3/h
Drechselbank 600m3/h
Abrichthobel 1.600m3/h
Formatsäge 1.000m3/h
Fräse/Hobel 800m3/h

Die Geräte erhalten jeweils einen Festanschluss sowie einen weiteren
Anschluss, der frei platzierbar ist. Das Rohrsystem wird mit
45-Grad-Abzweigen und Revisionsöffnungen ausgeführt. Das Absaugsystem
wird so ausgeführt, dass die Absaugung bei Inbetriebnahme einer Maschine
automatisch anläuft. Nach Gesprächen mit dem Nutzer vor Ort erfolgte die
Angabe, dass nicht mehr als 2 Maschinen gleichzeitig laufen.

Die Filteranlage wird außen aufgestellt. Die Späne werden in Säcken
aufgefangen. Eine regelmäßige Kontrolle des Füllgrades der Säcke ist
durch den Nutzer sicherzustellen. Damit die Säcke unter der Absauganlage
platziert werden können, ist eine Rahmenkonstruktion vorgesehen, auf der
das Gerät aufgestellt werden kann. Für die Aufstellung der neuen Anlage
ist das Fundament anzupassen, so dass ein gerade Fläche zur Aufstellung
vorhanden ist.

Schweißgasabsaugung
Im angrenzenden Raum werden Schweißarbeiten mit den gängigen
Schweißverfahren wie MIG, WIG, MAG, Lichtbogen- und Autogen-Schweißen
durchgeführt. Für die Arbeiten soll ein mobile Schweißgasabsaugung sowie
eine Arbeitsplatzabsaugung neu vorgesehen werden. Die beiden Anlagen
sind als Umluftgeräte vorgesehen, um bei Schweißarbeiten ein Auskühlen
des Raumes zu verhindern. Um eine Abscheidung der Schwebstoffe zu
gewährleisten, sind Geräte der Klassifizierung W3 vorgesehen. Die
vorhandenen Anlagen sowie die Kanäle werden demontiert und entsorgt. Die
vorhandenen Öffnungen in der Außenwand werden verschlossen.

Demontage Spänesilo / Rohrsystem
Das vorhandene Spänesilo muss demontiert werden. Da eine
Zufahrtsmöglichkeit zum Silo mit schweren Fahrzeugen nicht möglich ist,
soll dieses mit einem Kran über das Gebäude gehoben werden. Auf Grund
der Größe des Silos ist für die Demontage ein weiterer Kran
erforderlich, der das Silo dann umlegt. Das Silo wird demontiert und
abtransportiert. Druckluftanschlüsse für die Absaugungen werden
vorgesehen. Für die
Demontage müssen der Ventilator der Spanabsaugung elektrisch
freigeschaltet sein sowie die Befestigungen und Rohrleitungen getrennt
werden. Der Potentialausgleich wird ebenfalls von der Anlage getrennt.
Der Nutzer schaltet die Anlage vor Demontage elektrisch frei.

## Leistungsverzeichnis Span- und Schweißab
Datum: 20.03.26

### Bereich 1 Span- und Schweißabsaugung

#### Titel 1.1 Demontage Rohrleitung

**1.1.10 Demontage Kanalnetz Spanabsaugung**
Demontage des vorhandenen Kannalnetzes aus verzinktem
Stahl
nicht wiederzuverwendene Befestigungspunkte in Wand und
Decke sind zu entfernen
Trennen der Geräte vom Kanalnetz
Nennweite Kanalsystem 100-250
einschl. Entsorgungsnachweis
einschl Abtransport der Materialien
Menge: 30,000 m

**1.1.20 Demontage Schweißabsaugung mit Kanalnetz**
Demontage der Schweißabsaugung Größe ca. 1m x 1m x1m
Demontage des vorhandenen Kannalnetzes aus verzinktem
Stahl Länge 4m
Demontage Absaughaube 800 x 600mm
nicht wiederzuverwendene Befestigungspunkte in Wand und
Decke sind zu entfernen
Nennweite Kanalsystem bis 300mm
einschl. Entsorgungsnachweis
Einschl Abtransport der Materialien
Menge: 1,000 Stck

#### Titel 1.2 Spanabsaugung

**1.2.10 Aufstellung Absauganlage**
Aufstellung/Einweisung der Maschine
Eine Zufahrt zum Aufstellort ist möglich
Aufstellung auf Unterkonstruktion Pos. 2.30
Menge: 1,000 Stck

**1.2.20 Reinluft-Absauggerät 6000m3/h**
Mobiles Reinluft-Absauggerät staubgeprüft/GS
(BG-Prüfzert)
Alle Felder Reinluft-Absauggerät H3 geprüft
Reststaubgehalt kleiner als 0,1mg/m3!
Filterelemente Staubklasse M
Wasserfeuerlöscher und pneumatische Filter-Abreinigung:
Kontinuierliche Druckluftstöße reinigen den Filter
vollautomatisch

Patronenfilter:
Größere Filterfläche bei ähnlichem Platzbedarf
Reduzierte Filterbelastung
Maximierte Filterstandzeit

Abmessungen
Gesamtlänge (A): 2275 mm
Gesamtlänge (A1): 2640 mm
Gesamtlänge (A2): 1165 mm
Gesamtbreite (B): 1140 mm
Gesamtbreite (B2): 1150 mm
Gesamthöhe (C): 2260 mm
Gesamthöhe (C2): 725 mm

Technische Daten
max. Volumenstrom: 6000 m3/h
Nennvolumenstrom 20 m/s: 5090 m3/h
Unterdruck am Gesamtanschluss bei 20 m/s: 2450 Pa
Absauganschluss (links oder rechts montierbar): O 300
mm
Filterfläche: 50 m²
Schalldruck: 75 dB
Spänefangbehälter (Liter): 2 x 210 l
Motor 3x 400 V 50 Hz 8,2 kW

Ausführung mit Zellradschleuse anstelle von Spänebox
Theoretische Durchsatzleitung 2,7 m3/h.

Leistungs- und Drehzahlanpassung durch
Unterdruckmessung

Wird der Maschine ein Fehlerstrom-Schutzschalter (FI)
vorgeschaltet, muss dieser ein allstromsensitiver
Fehlerstrom-Schutzschalter Typ B geeignet für
Frequenzumrichterbetrieb mit einem Auslösestrom von
300mA sein
Pulverlöscher anstatt Wasserlöscher

Planungsfabrikat: Felder KG
Typ: S-21-0233 RL300

Alternative Fabrikate sind zugelassen

Hersteller/Typ

'

....................................................'

vom Bieter einzutragen
Menge: 1,000 Stck

**1.2.30 Unterkonstruktion Spanabsaugung feuerverzinkter Stahl**
Herstellen einer Unterkonstruktion zum erhöhten
aufstellen der vorgenannten Absauganlage
Profile der Unterkostruktion aus feuerverzinkten
Winkelstahl 5mm stark.
Winkelstahl 70x70mm
Gewicht: ca. 5,3kg/lfm
alle Verbindungen geschweißt oder geschraubt
höhenverstellbare Füße zum ausrichten
Gummigranulatmate 100 x 100mm je Fuß zur
Schwingungsentkopplung
Gewicht der Unterkonstruktion ca. 135kg

Abmessungen
Länge: 2640 mm
Breite: 1150 mm
Höhe: 1200 mm

einschl. Anliefern und Aufstellen der Unterkonstruktion
Menge: 1,000 Stck

#### Titel 1.3 Rohrleitungen und Zubehör

**1.3.10 Längsgefalztes Rohr Nennweite 100**
Längsgefalztes Rohr. Ausführung nach DIN EN 12237 mit
angeformtem Bord,
temperaturbeständig von -30 bis +75° C. Erfüllt die
Dichtheitsklasse B gemäß DIN EN 12237 und DIN EN 1506
bzw. ATC3 gemäß DIN EN 16798-3. Dichtheitsklasse C kann
durch zusätzliche Dichtungsmaßnahmen erreicht werden.

Montageschellen mit Dichtung für Rohr
Material: verzinktes Stahlblech
Nennweite: 100

Hersteller/Typ

'

....................................................'

vom Bieter einzutragen
Menge: 10,000 m

**1.3.20 Längsgefalztes Rohr Nennweite 120**
Leistung wie vor beschrieben,
jedoch:

Längsgefalztes Rohr
Nennweite: 120

Hersteller/Typ

'

....................................................'

vom Bieter einzutragen
Menge: 1,000 m

**1.3.30 Längsgefalztes Rohr Nennweite 160**
Leistung wie vor beschrieben,
jedoch:

Längsgefalztes Rohr
Nennweite: 160

Hersteller/Typ

'

....................................................'

vom Bieter einzutragen
Menge: 5,000 m

**1.3.40 Längsgefalztes Rohr Nennweite 200**
Leistung wie vor beschrieben,
jedoch:

Längsgefalztes Rohr
Nennweite: 200

Hersteller/Typ

'

....................................................'

vom Bieter einzutragen
Menge: 5,000 m

**1.3.50 Längsgefalztes Rohr Nennweite 250**
Leistung wie vor beschrieben,
jedoch:

Längsgefalztes Rohr
Nennweite: 250

Hersteller/Typ

'

....................................................'

vom Bieter einzutragen
Menge: 7,000 m

**1.3.60 Längsgefalztes Rohr Nennweite 300**
Leistung wie vor beschrieben,
jedoch:

Längsgefalztes Rohr
Nennweite: 300

Hersteller/Typ

'

....................................................'

vom Bieter einzutragen
Menge: 10,000 m

**1.3.70 Bogen Nennweite 100**
Leistung wie vor beschrieben,
jedoch:

Bogen
Nennweite: 100

Hersteller/Typ

'

....................................................'

vom Bieter einzutragen
Menge: 7,000 Stck

**1.3.80 Bogen Nennweite 120**
Leistung wie vor beschrieben,
jedoch:

Bogen
Nennweite: 120

Hersteller/Typ

'

....................................................'

vom Bieter einzutragen
Menge: 1,000 Stck

**1.3.90 Bogen Nennweite 160**
Leistung wie vor beschrieben,
jedoch:

Bogen
Nennweite: 160

Hersteller/Typ

'

....................................................'

vom Bieter einzutragen
Menge: 3,000 Stck

**1.3.100 Bogen Nennweite 200**
Leistung wie vor beschrieben,
jedoch:

Bogen
Nennweite: 200

Hersteller/Typ

'

....................................................'

vom Bieter einzutragen
Menge: 3,000 Stck

**1.3.110 Bogen Nennweite 250**
Leistung wie vor beschrieben,
jedoch:

Bogen
Nennweite: 250

Hersteller/Typ

'

....................................................'

vom Bieter einzutragen
Menge: 3,000 Stck

**1.3.120 Bogen Nennweite 300**
Leistung wie vor beschrieben,
jedoch:

Bogen
Nennweite: 300

Hersteller/Typ

'

....................................................'

vom Bieter einzutragen
Menge: 2,000 Stck

**1.3.130 T-Stück 45° Nennweite 250 x 100**
Leistung wie vor beschrieben,
jedoch:

T-Stück
Nennweite: 250 x 100

Hersteller/Typ

'

....................................................'

vom Bieter einzutragen
Menge: 2,000 Stck

**1.3.140 T-Stück 45° Nennweite 250 x 200**
Leistung wie vor beschrieben,
jedoch:

T-Stück
Nennweite: 250 x 200

Hersteller/Typ

'

....................................................'

vom Bieter einzutragen
Menge: 2,000 Stck

**1.3.150 T-Stück 45° Nennweite 200 x 160**
Leistung wie vor beschrieben,
jedoch:

T-Stück
Nennweite: 200 x 160

Hersteller/Typ

'

....................................................'

vom Bieter einzutragen
Menge: 2,000 Stck

**1.3.160 Enddeckel Nennweite 100**
Enddeckel mit angeformtem Bord,
temperaturbeständig von -30 bis +75° C. Erfüllt die
Dichtheitsklasse B gemäß DIN EN 12237 und DIN EN 1506
bzw. ATC3 gemäß DIN EN 16798-3. Dichtheitsklasse C kann
durch zusätzliche Dichtungsmaßnahmen erreicht werden.
Material: verzinktes Stahlblech
Nennweite 100

Hersteller/Typ

'

....................................................'

vom Bieter einzutragen
Menge: 2,000 Stck

**1.3.170 Enddeckel Nennweite 120**
Enddeckel mit angeformtem Bord,
temperaturbeständig von -30 bis +75° C. Erfüllt die
Dichtheitsklasse B gemäß DIN EN 12237 und DIN EN 1506
bzw. ATC3 gemäß DIN EN 16798-3. Dichtheitsklasse C kann
durch zusätzliche Dichtungsmaßnahmen erreicht werden.
Material: verzinktes Stahlblech
Nennweite 120

Hersteller/Typ

'

....................................................'

vom Bieter einzutragen
Menge: 1,000 Stck

**1.3.180 Enddeckel Nennweite 160**
Enddeckel mit angeformtem Bord,
temperaturbeständig von -30 bis +75° C. Erfüllt die
Dichtheitsklasse B gemäß DIN EN 12237 und DIN EN 1506
bzw. ATC3 gemäß DIN EN 16798-3. Dichtheitsklasse C kann
durch zusätzliche Dichtungsmaßnahmen erreicht werden.
Material: verzinktes Stahlblech
Nennweite 160

Hersteller/Typ

'

....................................................'

vom Bieter einzutragen
Menge: 2,000 Stck

**1.3.190 Enddeckel Nennweite 200**
Enddeckel mit angeformtem Bord,
temperaturbeständig von -30 bis +75° C. Erfüllt die
Dichtheitsklasse B gemäß DIN EN 12237 und DIN EN 1506
bzw. ATC3 gemäß DIN EN 16798-3. Dichtheitsklasse C kann
durch zusätzliche Dichtungsmaßnahmen erreicht werden.
Material: verzinktes Stahlblech
Nennweite 200

Hersteller/Typ

'

....................................................'

vom Bieter einzutragen
Menge: 1,000 Stck

**1.3.200 Passstück Nennweite 100**
Passstück zur Herstellung von Passlängen für
längsgefalztes Rohr mit angeformtem Bord,
temperaturbeständig von -30 bis +75° C. Erfüllt die
Dichtheitsklasse B gemäß DIN EN 12237 und DIN EN 1506
bzw. ATC3 gemäß DIN EN 16798-3. Dichtheitsklasse C kann
durch zusätzliche Dichtungsmaßnahmen erreicht werden.
Material: verzinktes Stahlblech
Nennweite 100

Hersteller/Typ

'

....................................................'

vom Bieter einzutragen
Menge: 2,000 Stck

**1.3.210 Passstück Nennweite 160**
Passstück zur Herstellung von Passlängen für
längsgefalztes Rohr mit angeformtem Bord,
temperaturbeständig von -30 bis +75° C. Erfüllt die
Dichtheitsklasse B gemäß DIN EN 12237 und DIN EN 1506
bzw. ATC3 gemäß DIN EN 16798-3. Dichtheitsklasse C kann
durch zusätzliche Dichtungsmaßnahmen erreicht werden.
Material: verzinktes Stahlblech
Nennweite 160

Hersteller/Typ

'

....................................................'

vom Bieter einzutragen
Menge: 3,000 Stck

**1.3.220 Passstück Nennweite 200**
Passstück zur Herstellung von Passlängen für
längsgefalztes Rohr mit angeformtem Bord,
temperaturbeständig von -30 bis +75° C. Erfüllt die
Dichtheitsklasse B gemäß DIN EN 12237 und DIN EN 1506
bzw. ATC3 gemäß DIN EN 16798-3. Dichtheitsklasse C kann
durch zusätzliche Dichtungsmaßnahmen erreicht werden.
Material: verzinktes Stahlblech
Nennweite 200

Hersteller/Typ

'

....................................................'

vom Bieter einzutragen
Menge: 1,000 Stck

**1.3.230 Passstück Nennweite 250**
Passstück zur Herstellung von Passlängen für
längsgefalztes Rohr mit angeformtem Bord,
temperaturbeständig von -30 bis +75° C. Erfüllt die
Dichtheitsklasse B gemäß DIN EN 12237 und DIN EN 1506
bzw. ATC3 gemäß DIN EN 16798-3. Dichtheitsklasse C kann
durch zusätzliche Dichtungsmaßnahmen erreicht werden.
Material: verzinktes Stahlblech
Nennweite 250

Hersteller/Typ

'

....................................................'

vom Bieter einzutragen
Menge: 2,000 Stck

**1.3.240 Passstück Nennweite 300**
Passstück zur Herstellung von Passlängen für
längsgefalztes Rohr mit angeformtem Bord,
temperaturbeständig von -30 bis +75° C. Erfüllt die
Dichtheitsklasse B gemäß DIN EN 12237 und DIN EN 1506
bzw. ATC3 gemäß DIN EN 16798-3. Dichtheitsklasse C kann
durch zusätzliche Dichtungsmaßnahmen erreicht werden.
Material: verzinktes Stahlblech
Nennweite 300

Hersteller/Typ

'

....................................................'

vom Bieter einzutragen
Menge: 2,000 Stck

**1.3.250 Reduzierung 300x250**
Symmetrische Reduzierung lang mit angeformtem Bord,
temperaturbeständig von -30 bis +75° C. Erfüllt die
Dichtheitsklasse B gemäß DIN EN 12237 und DIN EN 1506
bzw. ATC3 gemäß DIN EN 16798-3. Dichtheitsklasse C kann
durch zusätzliche Dichtungsmaßnahmen erreicht werden.
Material: verzinktes Stahlblech

Nennweite d1:300
Nennweite d2:250

Hersteller/Typ

'

....................................................'

vom Bieter einzutragen
Menge: 1,000 Stck

**1.3.260 Reduzierung 250x200**
Symmetrische Reduzierung lang mit angeformtem Bord,
temperaturbeständig von -30 bis +75° C. Erfüllt die
Dichtheitsklasse B gemäß DIN EN 12237 und DIN EN 1506
bzw. ATC3 gemäß DIN EN 16798-3. Dichtheitsklasse C kann
durch zusätzliche Dichtungsmaßnahmen erreicht werden.
Material: verzinktes Stahlblech

Nennweite d1:250
Nennweite d2:200

Hersteller/Typ

'

....................................................'

vom Bieter einzutragen
Menge: 1,000 Stck

**1.3.270 Reduzierung 200x160**
Symmetrische Reduzierung lang mit angeformtem Bord,
temperaturbeständig von -30 bis +75° C. Erfüllt die
Dichtheitsklasse B gemäß DIN EN 12237 und DIN EN 1506
bzw. ATC3 gemäß DIN EN 16798-3. Dichtheitsklasse C kann
durch zusätzliche Dichtungsmaßnahmen erreicht werden.
Material: verzinktes Stahlblech

Nennweite d1:200
Nennweite d2:160

Hersteller/Typ

'

....................................................'

vom Bieter einzutragen
Menge: 1,000 Stck

**1.3.280 Spannring Nennweite 100**
Spannring mit Blattfeder mit eingelegter Dichtung aus
alterungsbeständigem EPDM-Gummi.
Temperaturbeständig von -30 bis +75° C. Der Handgriff
kann mit einem Splint gesichert werden.
Material: verzinktes Stahlblech
Nennweite 100

Hersteller/Typ

'

....................................................'

vom Bieter einzutragen
Menge: 20,000 Stck

**1.3.290 Spannring Nennweite 120**
Spannring mit Blattfeder mit eingelegter Dichtung aus
alterungsbeständigem EPDM-Gummi.
Temperaturbeständig von -30 bis +75° C. Der Handgriff
kann mit einem Splint gesichert werden.
Material: verzinktes Stahlblech
Nennweite 120

Hersteller/Typ

'

....................................................'

vom Bieter einzutragen
Menge: 2,000 Stck

**1.3.300 Spannring Nennweite 160**
Spannring mit Blattfeder mit eingelegter Dichtung aus
alterungsbeständigem EPDM-Gummi.
Temperaturbeständig von -30 bis +75° C. Der Handgriff
kann mit einem Splint gesichert werden.
Material: verzinktes Stahlblech
Nennweite 160

Hersteller/Typ

'

....................................................'

vom Bieter einzutragen
Menge: 20,000 Stck

**1.3.310 Spannring Nennweite 200**
Spannring mit Blattfeder mit eingelegter Dichtung aus
alterungsbeständigem EPDM-Gummi.
Temperaturbeständig von -30 bis +75° C. Der Handgriff
kann mit einem Splint gesichert werden.
Material: verzinktes Stahlblech
Nennweite 200

Hersteller/Typ

'

....................................................'

vom Bieter einzutragen
Menge: 5,000 Stck

**1.3.320 Spannring Nennweite 250**
Spannring mit Blattfeder mit eingelegter Dichtung aus
alterungsbeständigem EPDM-Gummi.
Temperaturbeständig von -30 bis +75° C. Der Handgriff
kann mit einem Splint gesichert werden.
Material: verzinktes Stahlblech
Nennweite 250

Hersteller/Typ

'

....................................................'

vom Bieter einzutragen
Menge: 13,000 Stck

**1.3.330 Spannring Nennweite 300**
Spannring mit Blattfeder mit eingelegter Dichtung aus
alterungsbeständigem EPDM-Gummi.
Temperaturbeständig von -30 bis +75° C. Der Handgriff
kann mit einem Splint gesichert werden.
Material: verzinktes Stahlblech
Nennweite 300

Hersteller/Typ

'

....................................................'

vom Bieter einzutragen
Menge: 11,000 Stck

**1.3.340 Elektro-pneumatische Schieber Nennweite 100**
Elektro-pneumatischer Schieber,
6mm Druckluftschlauch für Schieber sowie
T-Verbinder.

Technische Daten Schieber:
Elektro-pneumatische Schieber 1x230V
Luftbedarf 6-8bar
Ohne Stromanschlüsse, Kabel und Montage
Nennweite 100

Hersteller/Typ

'

....................................................'

vom Bieter einzutragen
Menge: 5,000 Stck

**1.3.350 Elektro-pneumatische Schieber Nennweite 120**
Elektro-pneumatischer Schieber,
6mm Druckluftschlauch für Schieber sowie
T-Verbinder.

Technische Daten Schieber:
Elektro-pneumatische Schieber 1x230V
Luftbedarf 6-8bar
Ohne Stromanschlüsse, Kabel und Montage
Nennweite 120

Hersteller/Typ

'

....................................................'

vom Bieter einzutragen
Menge: 1,000 Stck

**1.3.360 Elektro-pneumatische Schieber Nennweite 160**
Elektro-pneumatischer Schieber,
6mm Druckluftschlauch für Schieber sowie
T-Verbinder.

Technische Daten Schieber:
Elektro-pneumatische Schieber 1x230V
Luftbedarf 6-8bar
Ohne Stromanschlüsse, Kabel und Montage
Nennweite 160

Hersteller/Typ

'

....................................................'

vom Bieter einzutragen
Menge: 2,000 Stck

**1.3.370 Anlaufautomat**
Anlaufautomat mit verzögertem An- / und Auslauf
für 1-8 Maschinen und 8 automat. Schieberansteuerungen

Hersteller/Typ

'

....................................................'

vom Bieter einzutragen
Menge: 1,000 Stck

**1.3.380 Wandlerspule für Anlaufautomaten**
Wandlerspule für vorgenannten Anlaufautomaten

Hersteller/Typ

'

....................................................'

vom Bieter einzutragen
Menge: 1,000 Stck

**1.3.390 Flexibler Schlauch Nennweite 100**
Elastischer Schlauch zum Anschluss an die Geräte
einschl. Spannschelle zur Befestigung am Rohr und an
der Maschine
Material PE transparent
schwerentflammbar DIN 4102-B1
Unterdruck 0,015 bis 0,335 bar
Nennweite 100

Hersteller/Typ

'

....................................................'

vom Bieter einzutragen
Menge: 5,000 Stck

**1.3.400 Flexibler Schlauch Nennweite 120**
Elastischer Schlauch zum Anschluss an die Geräte
einschl. Spannschelle zur Befestigung am Rohr und an
der Maschine
Material PE transparent
schwerentflammbar DIN 4102-B1
Unterdruck 0,015 bis 0,335 bar
Nennweite 120

Hersteller/Typ

'

....................................................'

vom Bieter einzutragen
Menge: 1,000 Stck

**1.3.410 Flexibler Schlauch Nennweite 160**
Elastischer Schlauch zum Anschluss an die Geräte
einschl. Spannschelle zur Befestigung am Rohr und an
der Maschine
Material PE transparent
schwerentflammbar DIN 4102-B1
Unterdruck 0,015 bis 0,335 bar
Nennweite 160

Hersteller/Typ

'

....................................................'

vom Bieter einzutragen
Menge: 2,000 Stck

**1.3.420 Stützkonsole verzinkt 2m**
verzinkte Stützkonsole zur Abfangung der Rohrleitung in
Beireich der Maschinen
Befestigung am Boden mit Schrauben
Rohrbefestigung mit Schelle
Material: verzinkter Stahl
Länge 2m

Hersteller/Typ

'

....................................................'

vom Bieter einzutragen
Menge: 5,000 Stck

**1.3.430 Revisionsklappe 200 x 100mm**
Revisionsklappe aus verzinktem Stahlblech
mit Verschlusshebel
für Rohr Nennweite 200
Abmessung 200 x 100mm

Hersteller/Typ

'

....................................................'

vom Bieter einzutragen
Menge: 5,000 Stck

#### Titel 1.4 Sonstiges

**1.4.10 Messpunkt Luftgeschwindigkeit silber**
Kleber "Messpunkt Luftgeschw." silber
Abmessung 60x90mm
2-farbig
Aluminium metallic
Menge: 7,000 Stck

**1.4.20 Inbetriebnahme und Einregulierung Absauganlage**
Inbetriebnahme und Übergabe der Anlage
Leistungsbeschreibung:
Anfahrt
Erstellung eines Inbetriebnahme- und Übergabeprotokolls
Einjustieren der Schieber
Einweisung des Kunden in die Bedienung der Absauganlage
ausführen und dokumentieren
Menge: 1,000 Stck

**1.4.30 Werk- und Montageplanung**
maßstäbliche prüffähige Ausführungs- und
Montagezeichnungen in Koordination mit den anderen
versorgungstechnischen Gewerken
Anlagen- und Regelschemata, Grundrisse und Schnitte
Bestimmung der tatsächlichen Auslegungsdaten
Die Montageplanung ist dem AG vor dem Baubeginn zur
Prüfung und Genehmigung vorzulegen
Menge: 1,000 Stck

**1.4.40 Revisions- und Dokumentationsunterlagen**
Deckblatt
mit Angabe der Baumaßnahmen
mit Angabe der Bauzeit (Datum)
mit Angabe des Bauherren-
mit Angabe des Fachplaners-
Telefonnummer für Störungsfälle

Baubeschreibung
kurze schriftliche Darstellung der Baumaßnahme mit den
wichtigsten Geräten und deren Funktion bzw. Einbauort

Protokolle
Errichterbeschreibung
Abnahmeprotokoll
Fachbauleitererklärung
Inbetriebnahmeprotokolle
Messprotokolle nach VDE
Einweisungsprotokolle etc.

Herstellerverzeichnis
Technische Daten und Anleitungen-
Zusammenstellung der wichtigsten technischen Daten-
Kennzeichnen von Arbeitspunkten in Diagrammen und
Kennlinienfeldern für Pumpen, Ventile
Zusammenstellung aller für einen sicheren und
wirtschaftlichen Betrieb und den gesetzlichen
Anforderungen erforderlichen Anleitungen nach DIN EN
62079
"Erstellung von Anleitungen"
Betriebsanleitungen-
Instandhaltungsanleitungen
Ersatzteillisten
Anleitungen für spezielle WerkzeugeBetriebsmittel und
Materialien
Anleitungen für Reperatur und Ersatz von Teilen
Anleitungen für In/ Ausserbetriebnahme-
Kopie der vorgeschriebenen Prüf- und
Herstellerbescheinigungengesetzlich geforderte Nachweise wie z.B.
Konformitätserklärungen, Prüfzeugnisse,
Zulassungsbescheide
Auflistung der einzuhaltenden
Unfallverhütungsvorschriften
Auflistung der einzuhaltenden öffentlich- rechtlichen
Prüfvorschriften mit Angaben der Art der Prüfung,
Prüfintervalle und Anforderungen an die Qualifikation
des Prüfers

Revisionspläne
Revisionspläne auf Basis der Ausführungspläne oder
Montagepläne, in welche alle im Rahmen der Ausführung
vorgenommenen Änderungen maßstäblich eingetragen sind.

Datenträger USB-Stick
Unterlagen wie oben beschrieben im pdf- Format in
Unterordner wie zuvor beschrieben abgelegt Vorstehende
Unterlagen sind in deutscher Sprache zu liefern, die
technischen Angaben haben nach DIN-Norm zu erfolgen und
die Maßeinheiten müssen den deutschen Vorschriften
entsprechen

Sämtliche Unterlagen sind dem Auftraggeber mindestens
18 Werktage vor Abnahme zu übergeben.
Sollte die Einweisung des Bedienpersonals bis dahin
noch nichtstattgefunden haben, kann das diesbezügliche
Protokoll zur Abnahme nachgereicht werden.
Sofern die Unterlagen nicht vollständig geprüft zur
Abnahme aus Gründen die der Auftragnehmer zu vertreten
hat (z.B. gar nicht oder verspätet oder unvollständig
eingereichte Unterlagen), vorliegen kann die Abnahme
verweigert werden.

Die Ausfertigung ist 3-fach, in Ordnern mit
beschriftetem Rückenschild und 1-fach USB-Stick zu
liefern nachdem diese geprüft worden sind.
Menge: 1,000 Stck

**1.4.50 Stundenlohnarbeiten Montagestunden Obermonteur**
Für unvorhergesehene Arbeiten sind die Kosten für
nachstehend aufgeführte Montagestunden einzusetzen. Die
Arbeiten können nur nach Rücksprache mit der Bauleitung
durchgeführt werden und sind getrennt abzurechnen

Anmerkung:
Ich/wir erkläre(n), dass die nachstehend aufgeführten
Stundenverrechnungssätze unter Beachtung der
preisrechtlichen Vorschriften und der
Vertragsbedingungen ermittelt worden sind und
unabhängig von der Anzahl der abgerechneten Stunden
gelten. Die Verrechnung erforderlicher Tagelohnarbeiten
erfolgt zu den nachstehenden Mischsätzen und aufgrund
der vorliegenden Arbeitsrapporte als Mittelpreis
sämtlicher Berufsgruppen einschl. der Sozial- und
Unternehmerzuschläge, Aufsicht, Gewinn,
Werkzeughaltung, Fahrgelder, Auslösungen usw.

Montagestunden für Normalarbeitszeit,
Verrechnungssatz für: Obermonteur
Menge: 5,000 h

**1.4.60 Stundenlohnarbeiten Montagestunden Monteur**
Leistung wie vor beschrieben,
jedoch:
Montagestunden für Normalarbeitszeit
Verrechnungssatz für: Monteur
Menge: 5,000 h

**1.4.70 Luftgeschwindigkeitsmessung**
Luftgeschwindigkeitsmessung
bei der Erstinbetriebnahme
Einmessung an jedem angeschlossenem Gerät
Protokolieren der Ergebnisse
Menge: 1,000 Stck

**1.4.80 Stahlprofile und Montageschienen**
zum Überspannen von Strecken bzw. Feldern ohne weitere
Stahlbaumaßnahmen (Stahlkonstruktion von  Fachwerken,
Konsolen usw.), zur Befestigung von Bauteilen,
entsprechend den statischen und dynamischen Belastungen
ausgelegt.
Menge: 100,000 kg

**1.4.90 Einweisung Betreiber**
Betreiber einweisen/Vorführen der wichtigen Funktionen
Übergabe der Anlagen an den Betreiber
Einweisungsprotokoll erstellen
Menge: 2,000 Stck

**1.4.100 Glasscheibe Fenster entfernen**
Demontage Glasscheibe aus Fenster
ersetzen der Glasscheibe durch 20mm Sandwichplatte
Bohrung 300mm in Sandwichplatte erstellen
Bohrung 250mm in Sandwichplatte erstellen
Bohrung 18mm in Sandwichplatte erstellen
Sandwichplatte in Fensterrahmen einsetzen und
befestigen
Abmessung der Glasscheibe 800x450mm
Menge: 1,000 Stck

**1.4.110 Verschluss Außenwand**
Verschließen der Öfnung in der Außenwand der
demotierten Schweißabsaugung
Verschluss mit Mörtel
Größe der Öffnung 300mm
Menge: 2,000 Stck

**1.4.120 Elektrische Anschlüsse der Anlagenelemente**
Auflegen der bauseitigen Stromanschlüsse an die
elektrischen Anschlüsse der Anlage
Spanabsaugung 1 x 400V
elektropneumatische Schieber 1x230V
Menge: 1,000 Stck

**1.4.130 Interne elektrische Verdrahtung**
Verlegen von Steuerleitungen und Stromleitungen unter
den Anlagenkomponenten wie:

elektropneumatische Schieber Verkabelung untereinander
Anlaufautomatik
Stromwächter
einschl. Befestigungen
Menge: 1,000 Stck

**1.4.140 Baustelleneinrichtung/ -räumung Materialcontainer**
Baustelleneinrichtung/ -räumung
Geräte, Werkzeuge und sonstige Betriebsmittel, die zur
Durchführung der Arbeiten erforderlich sind, auf die
Baustelle bringen und aufbauen. Vorhaltekosten der
Baustelleneinrichtung sowie der benötigten Maschinen
sind in dieser Position einzurechnen. Nach Abschluss
der Arbeiten sind alle Geräte, Werkzeuge und sonstige
Betriebsmittel und Werkstoffreste wieder abzubauen bzw.
abzufahren/zu entsorgen. Die in Anspruch genommenen
Flächen sind sauber zu hinterlassen.
Stellung von max 1 Werkzeug/Materialcontainer
Menge: 1,000 Stck

#### Titel 1.5 Druckluftanschluss Spanabsaugung

**1.5.10 Schnellkupplung (NW7,2) G 1/2"(AG)**
Schnellkupplung (NW7,2) G 1/2"(AG),
Messing mit Teflonbeschichtung"
Gehäuse: Messing,
Dichtung: NBR
Temperaturbereich:-20°C bis max. +100°C
Betriebsdruck:-0,95 bis 35 bar

Hersteller/Typ

'

....................................................'

vom Bieter einzutragen
Menge: 1,000 Stck

**1.5.20 Messing-Kugelhahn, kurz, G 1/2", -0,9 bis 50 bar**
Messing-Kugelhahn
voller Durchgang
Gehäuse: Messing vernickelt,
Kugel: Messing hartverchromt,
Dichtung: PTFE / NBR
Griff lang
Temperaturbereich:-20°C bis +150°C
Ausführung  Standard
Gewinde G  G 1/2"
DN (mm)  15
L (mm)  50,5
PN (bar)  -0,9 bis 50
H (mm)  41
R (mm)  80

Hersteller/Typ

'

....................................................'

vom Bieter einzutragen
Menge: 2,000 Stck

**1.5.30 Edelstahl Systemrohr nach DIN EN 10088 DN 15 (18x1mm)**
Edelstahl Rohrleitungssystem in den Abmessungen d = 12
bis 108 mm aus nichtrostendem Cr-Mo-Ti-Stahl,-
Werkstoff Nr.: 1.4521 nach DIN EN 10088 und
Cr-Ni-Mo-Stahl, Werkstoff Nr.: 1.4401 nach DIN EN 10088
Edelstahl Systemrohre 1.4521 (Cr-Mo-Ti-Stahl),
d = 12 bis 54 mm geprüft nach DVGW Arbeitsblatt
GW 541 und Werksnorm, titanstabilisierte Legierung,
biegbar und Rohrenden hygienisch verschlossen,
Rohrlänge 6 m, Edelstahl Systemrohre 1.4401
(Cr-Ni-Mo-Stahl), d = 76,1 bis 108 mm, geprüft nach
DVGW Arbeitsblatt GW 541 und Werksnorm, erhöhter
Molybdängehalt von mindestens 2,2%, mit zusätzlich
innen geglätteter Schweißnaht, lösungsgeglüht und
blankgeglüht zur Erhöhung der Korrosionssicherheit,
frei von lackbenetzungsstörenden Substanzen (LABS-frei
bzw. silikonfrei), biegbar, Rohrenden hygienisch
verschlossen, Rohrlänge 6 m
Edelstahl Pressfittings d = 12 bis 54 mm, aus
Cr-Ni-Mo-Stahl, Werkstoff Nr.:1.4401 mit
Pressindikator, hygieneunterstützendem
Verschlussstopfen und Konturdichtringen aus
Butylkautschuk (CIIR), schwarz
Die Fittings sind zur Verbesserung der
Korrosionsbeständigkeit lösungsgeglüht und blankgeglüht
einschließlich Rohrschellen, Schalldämmeinlagen und
Befestigungsmaterial. Für das Rohrsystem zugelassene
Rohrschellen müssen verwendet werden
inklusive Befestigungsmaterial gemäß Herstellervorgaben

als Systemrohr Edelstahl
Nennweite DN 15 (18x1mm)

Hersteller/Typ

'

....................................................'

vom Bieter einzutragen
Menge: 20,000 m

**1.5.40 Edelstahl Bogen 15 - 90 Grad DN 15 (18x1mm)**
Leistung wie vor beschrieben,
jedoch:
als Bogen 15°-90°
Nennweite DN 15 (18x1mm)
Menge: 20,000 Stck

**1.5.50 Edelstahl T-Stück DN 15 (18x1mm)**
Leistung wie vor beschrieben,
jedoch:
als T-Stück
Nennweite DN 15 (18x1mm)
Menge: 1,000 Stck

**1.5.60 Edelstahl Übergang 18 x 1/2"**
Leistung wie vor beschrieben,
jedoch:
als Übergang
Nennweite 18 x 1/2"
Menge: 4,000 Stck

**1.5.70 Edelstahl Verschraubung DN 15 (18x1mm)**
Leistung wie vor beschrieben,
jedoch:
als Verschraubung
Nennweite DN 15 (18x1mm)
Menge: 2,000 Stck

**1.5.80 Bohren Mauerwerk 60 mm, Dicke bis 30cm**
als Wand- und Deckenbohrung für Rohrleitungen
Bohrung, durch Mauerwerk herstellen
einschl. fachgerechtes Entsorgen des Bauschutts
verschliessen der Ringspalte mit Brandschutzmörtel
Durchmesser bis 60 mm
Wandstärke/ Deckenstärke bis 30cm
herstellen und verschließen
Menge: 2,000 Stck

**1.5.90 R 90 Rohrabschottung DN 15**
als feuerwiderstandsfähige Rohrabschottung
verhindert das Übertragen von Rauch und Feuer
Baustoffklasse: A2 nach DIN 4102-1
nichtbrennbare Steinwolle-Brandschutzschale
Aluminium-Sandwich-Folie kaschiert
Schmelzpunkt > 1.000 °C nach DIN 4102-17
Rohdichte > 150 kg/m3
Wärmeleitfähigkeit: 0,040 W/(m*K) nach EnEV
nach den Herstellervorschriften verarbeiten
einschl. Füllung der Fugenräume bis 20 mm zwischen
Durchdringung und Einbauteil
Montagehöhe über Gelände/Fußboden bis 4 m
Wandstärke 30 cm
Nennweite: DN 15
Dämmdicke: 21 mm

Hersteller: Rockwool
Typ: Conlit 150 U Schale

Hersteller/Typ

'

....................................................'

vom Bieter einzutragen
Menge: 1,000 Stck

**1.5.100 Anschluss Spanabsaugung**
Druckluftleitung an Spanabsaugung anschließen
Menge: 1,000 Stck

#### Titel 1.6 Demontage /Entsorung Spänesilo Kranstellung

*Hinweis*
Anforderung an Kran 21m Ausladung
Gewicht des Bauteils 5 Tonnen

**1.6.10 An- und Abfahrt 30 Tonnen Kran**
Mobilkran auf Baustelle anliefern und
bereitstellen, inkl. späterem Abtransport.
Vorhaltekosten und Betriebskosten
Einholen Fahrgenehmigung gemäß  29 StVO
Schwerlastumlage
Energie- und CO2 Zuschlag
Menge: 1,000 Stck

**1.6.20 An- und Abfahrt 70 Tonnen Kran**
Mobilkran auf Baustelle anliefern und
bereitstellen, inkl. späterem Abtransport.
Vorhaltekosten und Betriebskosten
Einholen Fahrgenehmigung gemäß  29 StVO
Schwerlastumlage
Energie- und CO2 Zuschlag
Menge: 1,000 Stck

**1.6.30 70 Tonnen Mobilkran, Einsatzzeit 6 Stunden**
Mobilkran, Betrieb je Stunde
Lohnkosten für das Bedienpersonal bestehend aus:
Lohn- und Gehaltskosten,
Lohn- und Gehaltsnebenkosten,
Sozialkosten einschl. Sozialkassenbeiträge,
Gemeinkostenanteile, Wagnis, Gewinn und Zuschläge
Menge: 1,000 Stck

**1.6.40 30 Tonnen Mobilkran, Einsatzzeit 4 Stunden**
Mobilkran, Betrieb je Stunde
Lohnkosten für das Bedienpersonal bestehend aus:
Lohn- und Gehaltskosten,
Lohn- und Gehaltsnebenkosten,
Sozialkosten einschl. Sozialkassenbeiträge,
Gemeinkostenanteile, Wagnis, Gewinn und Zuschläge
Menge: 1,000 Stck

**1.6.50 An- und Abfahrt Anschläger/Einweiser**
Anfahrtszeit für Anschläger/Einweiser
zum Objekt
Menge: 1,000 Stck

**1.6.60 Arbeitszeit für Anschläger/ Einwweiser**
Arbeitszeit für Anschläger/ Einweiser
einschl. aller Lohnnebenkosten
Menge: 6,000 h

**1.6.70 Demontage und Abtransport Silo**
Demontage des Silos
Gewicht ca. 5 Tonnen
Zerlegen des Silos für Transport
Aufladen der Bauteile
einschl. Transportfahrzeuge
Abtransportieren zur Deponie
Menge: 1,000 Stck

#### Titel 1.7 Schweißabsaugung

**1.7.10 Absauganlage mit Absaugarm**
mobile Filteranlage IFA-geprüft
Schweißrauchklasse W3
für das Filtern von Rauch, Stäuben und Gasen bei
Schweiß- und Lötarbeiten.
entspricht DIN EN ISO 15012-1
Start-Stopp-Automatik und Beleuchtung für den Absaugarm

Großflächiger Grobfilter
Grobfilter, Vorfilter, Hauptfilter und Aktivkohlefilter
2 Ansaugstutzen NW 150 mm
Optische und akustische Filterüberwachung
Betriebsstundenzähler
5 m Netzkabel
Absaugarm 3 m, Schlauchausführung mit innenliegenden
Gelenken

Motor:  Ventilator
Antiebsart:  Dauerläufer
Spannung:  230 V/50 Hz
Leistung:  1100 W
max. Unterdruck:  1.800 Pa
>max. Luftmenge:  1.600 m3/h
Ansaugstutzen:  2x 150 mm
Schallpegel:  68 dB/A
Gehäuse:  Stahlblech lackiert
Behälter:  Stahlblech lackiert
Abmessungen:  580x580 mm Höhe 900 mm
Gewicht:  80 kg
Abscheidegrad:  < 99 %
Vorfilter:  G4 Matte+M5 Zelle
Primärfilter:  F9
Filtertyp:  Filterkassette
Filtermedium:  Fiberglas, F9
Filterreinigung:  keine
Sekundärfilter:  Aktivkohlefilter
Filtertyp:  Filterkassette
Filtermedium:  Aktivkohle

Planungsfabrikat: TEKA
Typ: Filltoo

Alternative Fabrikate sind zugelassen

Hersteller/Typ

'

....................................................'

vom Bieter einzutragen
Menge: 1,000 Stck

**1.7.20 Absauganlage mit Arbeitstisch**
mobile Filteranlage IFA-geprüft
Schweißrauchklasse W3
für das Filtern von Rauch, Stäuben und Gasen bei
Schweiß- und Lötarbeiten.
entspricht DIN EN ISO 15012-1
Start-Stopp-Automatik und Beleuchtung für den Absaugarm

Großflächiger Grobfilter
Grobfilter, Vorfilter, Hauptfilter und Aktivkohlefilter
2 Ansaugstutzen NW 150 mm
Optische und akustische Filterüberwachung
Betriebsstundenzähler
5 m Netzkabel
Arbeitsflächenaufsatz (1150 x 750 mm)

Motor:  Ventilator
Antiebsart:  Dauerläufer
Spannung:  230 V/50 Hz
Leistung:  1100 W
max. Unterdruck:  1.800 Pa
>max. Luftmenge:  1.600 m3/h
Ansaugstutzen:  2x 150 mm
Schallpegel:  68 dB/A
Gehäuse:  Stahlblech lackiert
Behälter:  Stahlblech lackiert
Abmessungen:  580x580 mm Höhe 900 mm
Gewicht:  80 kg
Abscheidegrad:  < 99 %
Vorfilter:  G4 Matte+M5 Zelle
Primärfilter:  F9
Filtertyp:  Filterkassette
Filtermedium:  Fiberglas, F9
Filterreinigung:  keine
Sekundärfilter:  Aktivkohlefilter
Filtertyp:  Filterkassette
Filtermedium:  Aktivkohle

Planungsfabrikat: TEKA
Typ: Filltoo AFA

Alternative Fabrikate sind zugelassen

Hersteller/Typ

'

....................................................'

vom Bieter einzutragen
Menge: 1,000 Stck

**1.7.30 Grobfiltermatten G4**
Grobfiltermatten G4
10er- Set, Grobfiltermatten G4,
Abmessung: 490 x 490 x 20 mm

Hersteller/Typ

'

....................................................'

vom Bieter einzutragen
Menge: 2,000 Stck

**1.7.40 Funkenschutzgitter für Absaughaube**
Funkenschutzgitter für vorgenannte Absauganlage

Hersteller/Typ

'

....................................................'

vom Bieter einzutragen
Menge: 1,000 Stck

**1.7.50 Vorfilter M5**
Vorfilter M5
Gewicht: 1 kg
Tiefe: 48 mm
Breite: 484 mm
Länge: 484 mm
Filterfläche: 4 m²

Hersteller/Typ

'

....................................................'

vom Bieter einzutragen
Menge: 2,000 Stck

**1.7.60 Partikelfilter F9**
Partikelfilter 520 x 520 x 250 mm,
Filterklasse F9
im MDF-Holzrahmen (Stärke 16 mm),
mit einer Halteschlaufe und einseitigem Griffschutz.

Gewicht: 3,5 kg
Höhe: 250 mm
Tiefe: 520 mm
Breite: 520 mm
Filterfläche: 11 m²

Hersteller/Typ

'

....................................................'

vom Bieter einzutragen
Menge: 2,000 Stck

**1.7.70 Aktivkohlematte**
Aktivkohlefilter 484 x 484 x 20 mm
Gewicht: 2 kg

Hersteller/Typ

'

....................................................'

vom Bieter einzutragen
Menge: 2,000 Stck

**1.7.80 Staubvorabscheidung mit Funkenschutz und Sammellade.**
Staubvorabscheidung mit Funkenschutz und Sammellade.
Abmessungen (B x T x H):
Prallblech: 519 mm x 518 mm x 89 mm
Sammellade: 520 mm x 273 mm x 48 mm
Gewicht: 5 kg

Hersteller/Typ

'

....................................................'

vom Bieter einzutragen
Menge: 1,000 Stck

USt %: 19,00
